# Burg Ranis - Sanierung Torhaus und Hungerturm
Angebotsaufforderung (GAEB DA XML 3.3, DA83)
Projekt: 22-068
Währung: EUR
Vergabeart: Öffentliche Ausschreibung
Eröffnung: 19.03.2026 14:00:00
Ende der Zuschlagsfrist: 17.04.2026
Abgabeort: Stiftung Thüringer Schlösser und Gärten; Schloßbezirk 1; 074
Ausführungsbeginn: 03.08.2026
Ausführungsende: 04.09.2026
Erstellt mit: GXML Toolbox V3.3 R20220330, ORCA AVA 27 27.00.00, 02.03.2026

## Allgemeine Baubeschreibung Vorbemerkungen
Allgemeine Baubeschreibung & Vorbemerkungen

Lage:
Die Burg Ranis befindet sich oberhalb der gleichnamigen Stadt auf einem Zechsteinbergrücken an der Südseite des Orlatals nahe der Stadt Pößneck. Über mindestens vier Zufahrtsstraßen sind Burg und Stadt, aus Krölpa und Pößneck kommend von Norden sowie aus Seisla/Könitz von Westen und von Süden über Schmorda, zu erreichen.

Allgemeines zur Geschichte:
Seit beinahe 900 Jahren ist der Bergrücken mit der Burg Ranis bebaut. Seit dem 12. Jahrhundert und nachfolgenden Bauzeiten sind Gebäude, bauliche Anlagen bzw. auch Reste dieser erhalten geblieben.

Die gesamte Burganlage steht unter Denkmalschutz.

Unterhalb des Torhauses befindet sich an der Südseite der hohe Zugang zur Ilsenhöhle, die nach jüngsten archäologischen Grabungen auf eine Besiedelung von bis vor ca. 45.000 Jahren zurückgeht. Die Höhle ist damit die älteste Siedlungsstätte des Homo sapiens im nördlichen Europa.

Die Burg ist vom Torhaus aus in zwei Hälften unterteilt; östlich des Torhauses befindet sich der Wirtschaftshof und westlich der Schlosshof mit dem daran anschließenden Kernburghof. Die auf der Westseite des Schlosshofs gelegenen Gebäude der Anlage (alle Schlossflügel, der Bergfried, sämtliche Mauern etc.) sind nicht Bestandteil der Baumaßnahmen.

Das Torhaus:
Die heutige Gebäudekubatur ist das Ergebnis zahlreicher Um-, Ausbau- und Erweiterungsmaßnahmen seit dem Ende des 12. Jahrhunderts. Zwischen dem Hungerturm im Norden und dem in das Torhaus einbezogenen romanischen Südturm mit Resten der Burgkapelle befinden sich das Tor mit Torgasse und die Schildmauer (14./15. Jahrhundert) mit vier Erkern (von 1492) nach Osten. Auf der Westseite ist 1551 ein Anbau mit Staffelgiebel errichtet worden. Die Torgasse überspannt ein Verbindungsbau von 1648 zwischen Staffelgiebel und südlichem Treppenhaus am Südturm. Lediglich der hofseitig offene Bereich vom Staffelgiebel zum Hungerturm lässt einen der vier Bögen der im 15. Jahrhundert erweiterten Schildmauer erkennen - davor ein Laubengang. Auf der Schildmauer befinden sich sowohl die vier Erker nach Osten als auch eine spätgotisch-renaissancezeitliche repräsentative Wohnetage.

Der kurze Überblick der Bauteile des Torhauses verdeutlicht bereits die vielfältige Durchmischung der über die Jahrhunderte vorgenommenen Umbauten. Ebenso vielfältig sind die daraus resultierenden Mängel und Schäden an der Bausubstanz sowie auch der enorme Bestand erhaltener bauzeitlicher Befunde wie Malereien, Verzierungen und Nutzungsspuren innerhalb der weitgehend überkommenen bauzeitlichen Raumdisposition. Das Gebäude blieb über die Jahrhunderte als einziger Bau der Burg Ranis von Bränden und vollständigen Überformungen verschont.

Bei dem Torhaus handelt es sich somit um eine sehr hochwertige Bausubstanz, die entsprechende Fachkunde in der Denkmalpflege und handwerkliche Fähigkeiten am Baudenkmal, Kenntnisse historischer Baukonstruktionen sowie umfangreiche Erfahrungen der am Bau beteiligten Firmen in Restaurierung und in Konservierung voraussetzen muss. Ein sensibler, bestandsorientierter Umgang mit der überkommenen Bausubstanz ist Grundvoraussetzung für die Herangehensweisen zur Erhaltung des Baudenkmals.

Ziel der Sanierungsmaßnahmen:
Die Baumaßnahmen innerhalb des Sonder-Investitionsprogramms SIP I sind auf statische Sicherung und Sanierung der Gebäudehülle (Dach, Fassaden) beschränkt. Ein weiterer Innenausbau erfolgt nicht und somit auch keine anschließende Nutzungsaufnahme. Lediglich grundlegend notwendige Arbeiten im Inneren werden durchgeführt, die einerseits baukonstruktiv bedingt (Holzbalkendecken, tragende Fachwerkwände etc.) und andererseits für den späteren Ausbau erforderlich sind (Innentreppe, Grundinstallation Elektro).

Eine Ausnahme bildet der bereits fertiggestellte und im Betrieb verbleibende Raum der Museumskasse im Erdgeschoss, welcher von der Torgasse aus erschlossen wird. Dergleichen wird der Museumsbetrieb in der Schwarzküche (Wärmeküche) und am Zugang zum Verlies im Hungerturm nach Beendigung der Bauarbeiten wiederaufgenommen.

Zugänglichkeit:
Die Burg verfügt nur über eine einzige Zugangsstraße von Osten her. Diese ist gleichermaßen die Baustellenzufahrt und auch die Zuwegung für Mitarbeiter der Burg einschließlich für den Besucherverkehr. Unterhalb der Burgzufahrt befindet sich ein großer städtischer Besucherparkplatz mit Bushaltestelle. Bei Bedarf und kurzer zeitlicher Begrenzung kann nach Voranmeldung über den Bauherrn/die Bauleitung ein Teilbereich temporär als "Umschlagplatz" für die Anlieferung von Baustoffen dienen.

Die mögliche Größe der Baufahrzeuge für die Baustelle am Torhaus wird begrenzt durch die Abmessungen des unteren Burgtores (lichte Öffnung Höhe 3,91 m mit Rundbogen und Breite 2,64 m) sowie Länge und Breite der Burgauffahrt an deren unterem Ende sich seitlich anschließend eine zeitweise geöffnete gastronomische Einrichtung befindet. Die Durchfahrt durch das Torhaus begrenzen das Mauertor der Zwingermauer (rundbogig, lichte Öffnung 3,57 m hoch, 2,77 m breit) und das Tor mit schräg verlaufender Torgasse (spitzbogig, lichte Öffnung 3,49 m hoch, 2,70 m breit). Somit ist davon auszugehen, dass nur mit kleineren Baufahrzeugen in die Burg hineingefahren werden kann.
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
Baustellenverkehr:
Über die gesamte Bauzeit hinweg soll der Museumsbetrieb aufrechterhalten werden. Gegenwärtig (Stand Mai 2024) hat das Museum folgende Öffnungszeiten:
- 29.03. - 31.05.2024: Freitag 13-17 Uhr; Samstag, Sonntag, Feiertage 10-17 Uhr
- 01.06. - 30.09.2024: Mo + Di Ruhetag; Mi-So, Feiertage 10-17 Uhr
- 01.10. - 31.10.2024: Freitag 13-17 Uhr; Samstag, Sonntag, Feiertage 10-17 Uhr
- 01.11. - 22.12.2024: Samstag, Sonntag, Feiertage 13-17 Uhr
- 23.12.2024 - 21.02.2025: Schließzeit
Das bedeutet, sowohl während der Öffnungszeiten als auch außerhalb ist mit Besucherverkehr zu rechnen. Sofern das möglich ist, sollte der Lieferverkehr, insbesondere große Anlieferungen außerhalb der Öffnungszeiten erfolgen. Der Bauherr behält sich vor, nach Erfordernis Anlieferungszeiten festzulegen. Zur Lagerung von Baumaterialien können nach Absprachen mit Bauherr und Bauleitung größere Flächen auf dem Wirtschaftshof und kleinere Flächen auf dem Schlosshof bestimmt werden. Flächen für Material- und Aufenthaltscontainer oder auch für Mitarbeiter-PKW gibt es nur in begrenztem Umfang auf dem Wirtschaftshof. Die Burgzufahrt ist als einzige Feuerwehrzufahrt freizuhalten.

Kranbenutzung:
Für die Baustellenorganisation wird mit den Gerüstbauarbeiten ein stationärer Kran (Potain IGO 36) mit einer max. Tragkraft von 4000kg und einer Ausladung von 32m aufgestellt. Dieser kann nach sachkundiger Einweisung von den Firmen benutzt werden. Allerdings schränken die örtlichen Gegebenheiten (Gebäudehöhen, Gerüstdachhöhe, Bäume, maximale Auslegungsweite, Drehmöglichkeiten) die Nutzungsfähigkeit stark ein - siehe Baustelleneinrichtungsplan. Demnach kann nicht davon ausgegangen werden, dass der Kran für jeden Einsatzzweck geeignet ist und jede Stelle überhaupt andienen kann. Gründe sind die Größen der Torgasse des Torhauses und des unteren Tores, die nur einen Kran mit einer maximalen Auslegungsweite von 32 m zulassen. Sämtliche Größen Mobilkräne passen nicht durch das untere Tor. Eigene Baustellenbelieferungen mit Schrägaufzügen sowie Transporte per Hand ab unterem Tor etc. sind zu berücksichtigen.
Die Krannutzung ist eigenverantwortlich mit dem Kransteller abzustimmen und abzurechnen.

Brandschutz:
Vor dem Hintergrund dramatischer Brandereignisse in Baudenkmalen (Paris, Kathedrale Notre Dame; Kopenhagen, Alte Börse und Ohrdruf, Schloss Ehrenstein) ist auch für das Torhaus der Burg Ranis der Brandschutz enorm wichtig. Innerhalb der Baustelle ist das Rauchen strengstens verboten. Bei unvermeidbaren Schweißarbeiten, Dachklempnerarbeiten oder jeglichem Umgang mit offenem Feuer ist das vorher mit Bauherr und Bauleitung abzustimmen, im Einzelfall sogar freigeben zu lassen sowie Brandschutzmaßnahmen zu ergreifen. Nach Beendigung der Arbeiten sind täglich alle selbst verlegten elektrischen Leitungen (Kabeltrommeln etc.) am Baustromverteiler stromlos zu schalten. Im Bestand vorhandene elektrische Leitungen im Gebäude (ausgenommen Baustromeinrichtungen) dürfen nicht benutzt werden.

Naturschutz:
Für die Dauer der Baumaßnahmen ist ein Fledermausgutachter beauftragt, der sich um die Belange des Naturschutzes kümmert und die Einhaltung der gesetzlichen Bestimmungen überwacht. Im Dachgeschoss des Torhauses sind Fledermäuse vorhanden. Es ist nicht komplett auszuschließen, dass es in einigen Bereichen deswegen zu Unterbrechungen dar Bauarbeiten kommen kann .  Der nördliche Hungerturm wurde jedoch bereits als Fledermausquartier baulich hergerichtet und die Umsiedelung der Fledermäuse soweit möglich vorgenommen, so dass kaum mit Baubehinderungen zu rechnen ist. Der Innenbereich des Hungerturms ist nicht Bestandteil der Bauarbeiten und muss somit auch nicht betreten werden. Weitere Tierarten wie Dohlen und Siebenschläfer, Eidechsen etc. sind ebenfalls im Gesamtobjekt Burg Ranis vorhanden. An den Fassadenflächen werden einige Fugen im Natursteinmauerwerk für Fledermäuse und andere Kleintiere partiell geöffnet bleiben. Dies wird im Rahmen der Bauausführung und der ökologischen Baubegleitung durch den Gutachter festgelegt.

Baustellenlärm, Arbeitszeiten gemäß Baugenehmigung:
Während der Bauphase dürfen gemäß 3.2.3 i. V. m. 3.1.1 d) der AVV Baulärm die von der Anlage (Baustelle) ausgehenden Geräusche mit einem Schallpegel von maximal 55 dB(A) tagsüber und maximal 40 dB(A) nachts auf die nächstgelegene Bebauung, welche zum Aufenthalt von Menschen bestimmt ist (Bürogebäude, Gewerbe, Wohnbebauung) einwirken (Immissionsrichtwert) nicht überschritten werden. Als Nachtzeit gilt die Zeit zwischen 20 Uhr und 7 Uhr. Maßnahmen zur Minderung von Baulärm nach Anlage 5 der AVV Baulärm sind umzusetzen. (A) Hiernach sind Arbeiten mit Maschinen zu konzentrieren, das heißt weitestgehend parallel auszuführen. Weiterhin sind lärmfreie Zeiten anzustreben. Der Bauablauf ist daher so zu planen, dass im Zeitraum von 11:30 Uhr bis 13:30 Uhr keine oder die Arbeiten mit den geringsten Emissionen erfolgen. (H)

Anforderungen nach der TA Luft
Es besteht aufgrund von § 22 BImSchG i. V. m. der TA Luft die Pflicht, Staubemissionen zu mindern. Hinsichtlich staubverursachender Arbeiten (z.B. Trennschneidarbeiten) ist daher zu fordern, dass die Staubentwicklung durch Kapselung oder Befeuchtung unterbunden wird. (A)

Fachliche und rechtliche Stellungnahme
Die Baustelle stellt eine immissionsschutzrechtlich nicht genehmigungsbedürftige Anlage im Sinne des § 3 Abs. 5 Nr. 3 des Bundes-Immissionsschutzgesetz (BImSchG) dar und unterliegt damit den Anforderungen der §§22 ff. BImSchG. Entsprechende Pflichten ergeben sich aus § 22 BImSchG, welche unter anderem durch die AVV Baulärm und die TA Luft konkretisiert werden.

Sonstige Randbedingungen zur Baustelle:
Aufgrund der Komplexität und der Befunddichte des Gebäudes ist ggf. mit Unterbrechungszeiten in Teilbereichen und/oder Änderungen im Bauablauf (bspw. temporäres Ausweichen auf andere Bereiche im Rahmen der zu erbringenden Leistungen) zu rechnen.

Am und im Gebäude verteilt sind 19 Höhenmarken angebracht worden. Diese sind an Stelle von Meterstrichen, die bei der eingetretenen Verformung des Torhauses generell nicht sinnvoll sind, bei Bedarf zum Einmessen der Arbeitsbereiche zu nutzen. Generell ist untersagt, selbst Meterstriche in den Räumen anzulegen oder überhaupt jegliche Beschriftungen, Markierungen, Skizzen etc. (bspw. Telefonnummern von Mitauftragnehmern) auf Wänden und auf Decken vorzunehmen!

## Weitere besondere Vertragsbedingungen
Weitere besondere Vertragsbedingungen

Die Ausschreibung erfolgt in verschiedenen Fachlosen .

1. Vertragsbestandteile

1.1 Die besonderen und zusätzlichen Vertragsbedingungen und die Leistungsbeschreibung dieses Leistungsverzeichnisses.

1.2 Ausführungspläne des Entwurfsverfassers

1.3 Die allgemeinen Vertragsbedingungen für die Ausführung von Bauleistungen (VOB Teil B - DIN 1961).

1.4 Die allgemeinen Technischen Vorschriften für Bauleistungen (VOB Teil C - DIN 18299 ff).

1.5 Alle weiteren VDI- und DIN-Vorschriften in ihren jeweils neuesten Fassungen, die anerkannten Handwerks und Haustechnikregeln und die Verarbeitungs- und Herstellungsvorschriften für die zur Verwendung kommenden Materialien.

2. Dem Angebot liegen weiter folgende Bedingungen zugrunde:

2.1 Für nicht den Normen entsprechende Ausführungen muß die Zulassung von behördlich anerkannten Instituten vorliegen. Die Durchführung einschl. der Kosten für die Prüfung gehen zu Lasten des Unternehmers. Im LV aufgeführte Baustoffe und Ausführungsarten sind nur vorgeschlagen, nicht vorgeschrieben. Vom Bieter vorgeschlagene Stoffe bzw. Bauteile müssen jedoch gleichwertig mit den vorgeschlagenen Stoffen und Bauteilen sein. Der Nachweis hierüber ist vom Anbieter rechtzeitig vor der Materialdisposition zu führen. Der Bieter haftet für alle von ihm verwendeten Baustoffe für deren Tauglichkeit auch dann, wenn sie vom Auftraggeber vorgeschlagen wurden.

2.2 Zu den vertraglichen Leistungen, die durch die vereinbarten Preise abgegolten werden, gehören auch:
Alle bei Angebotsabgabe ersichtl. Erschwernisse und Behinderungen, sowie alle Leistungen, die bei Beachtung der Vorschriften, Normen, Richtlinien und Merkblätter entstehen. Das Liefern der Baustoffe, soweit im Leistungsverzeichnis nicht anders bestimmt. Die Leistungen, die zur Herstellung der Anlage offensichtlich erforderlich sind, auch wenn sie nicht im Leistungsverzeichnis erfasst sind.

2.3 Die örtlichen Gegebenheiten (Baustellenzufahrt, Verkehrswege, Baustellenver- und -entsorgung, Baugrund, Lagermöglichkeiten) sind zu berücksichtigen. Verhandlungen über die Benutzung öffentlicher Verkehrsflächen sind von den Bietern eigenverantwortlich mit dem Ordnungsamt der zuständigen Gemeinde  abzustimmen. Ebenso sind Beschilderung und Beleuchtung für Baustellensicherung vor Beginn abzuklären.

2.4 Der AN bestätigt durch die Auftragsannahme ausdrücklich, dass er die Ausführungspläne eingesehen und die Baustelle besichtigt hat, ihm alle daraus ersichtlichen Schwierigkeiten der Bauausführung  bekannt sind und auf der Grundlage dieses vorliegenden, von ihm zu bestätigenden Planungsstandes keinerlei Nachträge oder Zusatzforderungen zu den LV-Positionen von ihm gestellt werden.

2.5 Maße und Nivellement
Alle Maße und Eintragungen in den Planunterlagen sind vor Beginn der Ausführung eigenverantwortlich zu prüfen. Alle Vorleistungen anderer am Bau beteiligter Firmen sind vor der Weiterarbeit auf Grundlage der Vorleistung zu überprüfen und gegebenenfalls zu bestätigen. Aus ggf. erforderlichen Nachbesserungen resultierende Stillstandszeiten des Nachfolgehandwerks werden nicht terminverlängernd anerkannt. Es liegt somit im Interesse des Folgehandwerkes die Vorarbeit rechtzeitig zu überprüfen.

2.6 Stoff- und Preisgleitklausel werden nicht vereinbart.
Alle angebotenen Einheitspreise gelten als Festpreise für die gesamte Laufzeit der Baustelle.

2.7  Baustelleneinrichtung

2.8 Anordnungen über Änderungen und Erweiterungen der geplanten Ausführung, nebst den dazu erforderlichen Preisvereinbarungen, werden nur schriftlich durch den Bauherrn gegeben. Entsprechende Anordnungen des Bauherrn werden ebenfalls erst nach schriftlicher Bestätigung durch die Bauleitung wirksam. Die Rechnungsprüfung durch die Bauleitung erfolgt immer vorbehaltlich der abschließenden Rechnungsprüfung durch den Bauherrn. Vorab durch die Bauleitung ausgehändigte, geprüfte Rechnungsrückläufe werden erst durch die Bestätigung durch den Bauherrn endgültig.

2.9 Termine:
Beginn der Arbeiten: Siehe Deckblatt
Fertigstellung der Arbeiten: Siehe Deckblatt

Die Leistungen die im nachfolgenden LV beschrieben sind, müssen vom Bieter so kalkuliert und zeitlich eingeplant  werden, dass ein optimaler Ablauf erzielt wird. Evtl. durch den Bauablauf bedingte und von der Bauleitung anerkannte und bestätigte Terminverschiebungen sind zu berücksichtigen. Restarbeiten zu den ausgeschriebenen sowie evtl. erforderliche Beihilfearbeiten und gesondert in Auftrag gegebene Regiearbeiten sind auch außerhalb der gegebenen Termine auszuführen.

2.10 Ausführungsunterlagen des Auftraggebers
Der Auftragnehmer hat die Unterlagen, die nach dem Vertrag vom Auftraggeber zu liefern sind, entsprechend dem Baufortschritt so anzufordern, dass die Übergabe durch den Auftraggeber rechtzeitig erfolgen kann. Er hat alle Unterlagen auf Vollständigkeit und Übereinstimmung mit der Bauausführung zu überprüfen und eventuelle Einwände vor Ausführung der Bauleitung schriftlich anzuzeigen.

2.11 Die Baustelle ist ständig sauber zu halten. Bauschutt, Abfälle, Verpackungsmaterial usw. ist abzufahren. Beseitigung auf dem Baugelände durch Verbrennen und Vergraben ist verboten. Bei Nichteinhaltung der Sauberhaltungspflicht wird der Auftraggeber ohne weitere Benachrichtigung des AN die Schuttbeseitigung durchführen lassen, die entstehenden Kosten dem AN gemäß Belastungsanzeige anzeigen und durch Kosteneinbehalt bei der nächsten Abrechnung in Rechnung stellen. Die Sauberhaltungspflicht gilt auch für die Zufahrtsstraßen zur Baustelle.

2.12 Vor Baubeginn ist ein verantwortlicher Vorarbeiter oder Polier schriftlich der Bauleitung zu benennen.

2.13 Nachtarbeiten sind nur mit Zustimmung des AG möglich und mit mindestens dreitägigem Vorlauf anzumelden, besser eine Woche.

2.14 Alle Notausgänge sind freizuhalten, es dürfen keine Fahrzeuge, Werkzeuge oder sonstige Materialien in diesen Bereichen gelagert werden.

2.15 Das Rauchen innerhalb des Gebäudes ist nicht gestattet (ausgenommen gekennzeichnete Raucherräume).
Fehlverhalten wird mit einem Hausverbot geahndet.

2.16 Auf der Baustelle besteht Alkoholverbot.

## Ausführungs- und Angebotsunterlagen
Ausführungs- und Angebotsunterlagen

Bei computerunterstützter Angebotsausarbeitung sind Langtext und Massen des vorliegenden Leistungsverzeichnisses in jedem Fall verbindlich. Im Angebot des Unternehmers erfolgt nur eine Überprüfung der Preise. Der Computerauszug muss aufgetrennt in einzelne Blätter und zusammengeheftet eingereicht werden. Im Auftragsfall müssen die Preise in das Originalangebot übernommen (übertragen) werden.
Die beiliegenden Zeichnungen bilden die Angebotsgrundlage.

## Abrechnung und Ausführung
Ausführungs- und Angebotsunterlagen

Bei Ausschreibungen in verschiedenen Losen behält sich der Auftraggeber vor den Auftrag in einzelnen Losen zu vergeben.
Die Abrechnung erfolgt nach den Losen mit getrenntem Aufmaß.

Mit den im Leistungsverzeichnis enthaltenen Angaben über Bauart, Bauteil, Baustoff und Abmessungen gelten auch der Herstellungsvorgang und -ablauf bis zur fertigen Leistung, unter Zugrundelegung der anerkannten Regeln der Technik und der gesetzlichen und behördlichen Vorschriften, als beschrieben.
"Bauart" bedeutet das Herstellen durch Zusammenfügen der Stoffe und Bauteile bis zur fertigen Leistung.

Die im Leistungsverzeichnis angegebenen Abkürzungen der Abrechnungseinheiten bedeuten: psch = pauschal, St = Stück, m = Meter, m² = Quadratmeter, m³ = Kubikmeter, kg=Kilogramm, t=Tonne, h = Stunde, d = Tag, Wo = Woche, Mt = Monat, Jr = Jahr.
Bei Vorhaltung und Betrieb usw. ist die Abrechnungseinheit das Produkt aus Mengen- und Zeiteinheit.

Die Ausführung und Abrechnung von Stundenlohnarbeiten erfolgt nach § 15 VOB/B.
Die im Leistungsverzeichnis aufgeführten Stundenlohnarbeiten gelten für unvorhergesehene Leistungen, deren Abrechnung nach Einheitspreisen nicht zweckmäßig ist und zur Gestellung von Hilfskräften für dritte Firmen.
Das Material für Stundenlohnarbeiten ist getrennt zu lagern. Material-, Maschinen- und Gerätepreise gelten für die Abrechnung einschl. aller Zuschläge, Betriebsstoffe, Handwerkszeuge usw. sowie An-und Abfahrt frei Baustelle. Sie müssen auf der Grundlage des Hauptangebotes kalkuliert sein.

Das Führen eines Bautagebuches über die gesamte Bauzeit kann von AG verlangt werden. Diese sind arbeitstäglich vorzulegen. Hierfür erfolgt keine gesonderte Vergütung.

Behinderungsanzeigen bedürfen in jedem Fall der Schriftform, auch dann, wenn die Behinderung offenkundig ist.
Sie sind unverzüglich schriftlich mitzuteilen. Unterlässt er schuldhaft diese Mitteilung, hat der AG daraus entstehenden Schaden zu ersetzen.

Sämtliche Maße sind am Bau zu prüfen.

## Baustelleneinrichtung
Baustelleneinrichtung

Baustelleneinrichtung soweit sie für die Erbringung der Leistungen lt. Leistungsverzeichnis erforderlich ist:
Baustelleneinrichtung allgemein, auf- und abbauen, vorhalten für die gesamte Zeit der eigenen Leistungserbringung.
U.A. sind mindestens vorzusehen bzw. zu berücksichtigen (Aufzählung nicht erschöpfend):
- Zuwegung zur Baustelle herstellen, vorhalten und wieder abbauen
- Beräumung und Wiederherstellung der selbst genutzten Flächen für Lager- und Arbeitsplätze
- arbeitsplatzbezogene Beleuchtung (im Allg. mind. 15 Lux) unter Berücksichtigung des geplanten Ausführungszeitraumes
- alle erf. Einrichtungen zur Transformation / Verteilung von Strom und Wasser auf der Baustelle von den zentralen Anschlüssen aus
- notwendige Maschinen, Geräte, Hebezeuge, Werkzeuge und sonstige Betriebsmittel, die zur vertragsgemäßen Durchführung der Bauleistungen erforderlich sind (z.B. Kran, Aufzug, Seilwinde, Schuttrutsche)
- Unterkünfte,  Werkstätten, Container, Lagerschuppen, vorhandener Sanitärraum kann genutzt werden, Verkehrssicherungen und dgl., soweit erforderlich
- Material-Vorhaltekosten, Lohnkosten, Personalkosten
- Besetzung der Baustelle mit Ersthelfern in erf. Anzahl gemäß ASR/UVV einschl. Erste-Hilfe-Ausrüstung
- Aufstellung von Feuerlöschern in erf. Anzahl gemäß ASR/UVV
- Erforderliche Arbeits- und Schutzgerüste, Auf- und Abbau, Vorhaltung
- Genehmigungen, für die Nutzung erforderlicher Flächen auf Nachbargrundstücken oder öffentlichen Flächen und Straßen
- Sauberhaltung der Baustelle, Zufahrtsstraßen und des Gebäudes von allem Bauschutt usw.
- nach Material getrennte Beseitigung des Bauschuttes in Containern (Entsorgungsnachweis)
- Schutz angrenzender Bereiche und nicht zu behandelnder Flächen / Bauteile während gesamter Bauzeit mit geeigneten Mitteln
- während der Bauzeit auftretende Beschädigungen an Nachbar- oder öffentlichen Grundstücken, Straßen, Gehwegen etc. sind nach Fertigstellung der Arbeiten unverzüglich zu beseitigen
- Kosten für Vorhalten, Unterhalten und Betreiben der Geräte, Anlagen und Einrichtungen einschl. Mieten, Pacht, Gebühren und dgl. werden mit dieser Pauschale vergütet
- Soweit nicht für bestimmte Leistungen (z.B. Bedarfsleistungen) für das Einrichten der Baustelle gesonderte  Positionen im Leistungsverzeichnis enthalten sind, gilt die Pauschale für alle Leistungen sämtlicher Abschnitte des Leistungsverzeichnisses.
- Seitenschutz an allen Rohbauöffnunen gem. UVV-Vorschriften bei Absturzgefahr
- Bedienpersonal für bauseitigen Baukran für die eigene Leistung

Es erfolgt keine gesonderte Vergütung hierfür.

## Allgemeine Hinweise Stemmarbeiten
Allgemeine Hinweise Stemmarbeiten

Das gesamte Gebäude ist durch ein Fassadengerüst eingerüstet. Bauseitig wird ein Kran gestellt, welcher genutzt werden kann. Entsprechendes Bedienpersonal ist zu kalkulieren, keine ges. Vergütung.

Das Natursteinmauerwerk ist teilweise sehr hohlraumreich, stark salzbelastet und enthält Gips als Bindemittel. Durch die Materialunverträglichkeit des salzbelasteten, gipshaltigen Mauerwerkes mit mineralischen Bindemitteln ist die Wahl des Verpress- und Mauermörtels sehr begrenzt.
Aufgrund der sehr hohen Anforderungen an die Materialverträglichkeit wurden, wo erforderlich, von der MFPA Weimar Produkte für den Einsatz empfohlen, die keine Alternativprodukte ermöglichen.
Folgende Produkte wurden im Vorfeld von einem Fachgremium festgelegt:
- Mauer- und Fugenmörtel: tubag HSM 2a, M5
- Absperrung Natursteinmauerwerk gegenüber neu einzubringenden mineralischen Bindemitteln (z.B. Ortbeton am Ringanker, mineralische gebundenen Schüttungen, etc.): Bitumenacrylatsystem: "WEBAC 5611 weiß", reaktiver Füllstoff "tubag HSV-p00", siehe Handlungsanweisung Entkopplung / Sperrschicht
Wenn gleichwertige Produkte zugelassen sind, ist die Gleichwertigkeit vor der Ausführung vom AN nachzuweisen und von der Bauleitung bestätigen zu lassen,

Alle Schneid- und Bohrarbeiten sind mittels Absaugung auszuführen. Es ist ein Filter für die Staubklasse M zwingend zu verwenden.

## 24 Los 18 Abbrucharbeiten Treppenhaus

### Titel 01 Baustelleneinrichtung

**01.1 Gerüste, Bautreppen und Sicherungsarbeiten**
*** Pauschalposition
Gerüst für die eigenen Arbeiten innerhalb des Treppenhauses, Bauhilfstreppen, Geländer und Abschrankungen an vorhandenen Türöffnungen entsprechend den Vorschriften der Berufsgenossenschaften und der Baurechtsbehörde herstellen, vorhalten und entfernen.
Menge: 1,000 psch

**01.2 Umweltverträglichkeitsprüfung (UVP) an Bauschutt**
*** Pauschalposition
Durchführung einer Umweltverträglichkeitsprüfung (UVP) gem. Ersatzbaustoffverordnung (Mantelverordnung) an Bauschutt, durch ein unabhängiges Prüflabor; einschl. Prüfbericht.
zur Festlegung der Entsorgungswege
Menge: 1,000 psch

**01.3 Raumgerüst, Lastklasse 4, Aufbau**
Raumgerüst als flächenorientiertes Standgerüst gemäß DIN EN 12811-1, mit horizontalem Podiumsbelag, mit allseitigem Seitenschutz und einer Gerüstlage, aufbauen.
Bauart:  flächenorientiertes Standgerüst
Leistungsumfang:  Aufbau
Lage:  innen
Höhe einzurüstende Fläche: bis ca. 16 m
Untergrund:  Bodenbelag im Bestand, Pflasterbelag
Verwendungszweck: Abbruch Treppe
Durch vorhandene Deckenbalken wird es zu Mehraufwendungen in der Errichtung, Umbau sowie Abbau kommen. Umbauarbeiten für die eigenen Montagezustände sind einzuplanen.
Lastklasse:  4 (bis 3 kN/m²)
Menge: 730,000 m³

**01.4 Raumgerüst, Lastklasse 4, Gebrauchsüberlassung**
Gebrauchsüberlassung des Raumgerüsts als flächenorientiertes Standgerüst.
Lastklasse: 4 (bis 3 kN/m²)
Menge: 3000,000 m³Wo

**01.5 Raumgerüst, Lastklasse 4, Abbau**
Raumgerüst als flächenorientiertes Standgerüst gemäß DIN EN 12811-1, mit horizontalem Podiumsbelag, mit allseitigem Seitenschutz und einer Gerüstlage, abbauen.
Lastklasse: 4 (bis 3 kN/m²)
Menge: 730,000 m³

### Titel 02 Abbruch - Treppenanlage

*Hinweis: Abbruchhinweis*
Der Abbruch der Treppenanlage erfolgt im Gebäudeinneren. Es ist kein direkte Zugang von außen möglich.
Die notwendigen Absperrmaßnahmen der Türöffnungen pro Geschoss sind durch den Unternehmer zu bringen.

An den vorhandnen historischen Wänden sind teilweise historische Befunde vorhanden, welche nicht beschädigt werden dürfen. Vor dem Abbruch ist eine entsprechende Einweisung mit der Bauleitung durchzuführen.

Die Flächen mit Abbruch müssen seitens der Bauleitung und Fachbauleitung (Restaurator) freigegeben werden.

**02.1 Holztreppe mit Belag, abbrechen**
Vorhandene Treppenkonstruktion mit Treppengeländer, Handlauf, Bodenaufbau im Gebäudeinneren vollständig abbrechen und entsorgen für einen Ersatzneubau.

Das Treppenhaus besitzt keinen direkten Ausgang in das Freie. Mehraufwendungen für Transport usw. sind einzuplanen.

Anzahl Treppenläufe:  6
Anzahl Treppentreppenstufen: 45
Steigungsverhältnis:  18/30 cm
Anzahl Podeste:  6
Anzahl der Geschosse:  4
Treppenwange:  Massivholz, beidseitig
Abmessung Treppenhaus: ca. 350/700/850 cm (L/B/H)
Abfallschlüssel  170201, AIII
Bodenbelag:  Holzdielung, lackiert, genagelt
  auf Deckenbalken ohne
  Schüttung
  verklebter Teppichbeleg auf
  Podesten sowie Trittstufen
Geländer:  Holz, lackiert, Höhe ca. 90 cm
  aufgesetzter Holzhandlauf
  einseitig, rechteckige
  Geländerpfosten /
  Geländerfüllung ca. 80/60 mm

Abrechnung nach m² Grundfläche. Setzstufen sowie Unterschnitte werden nicht gesondert vergütet.
Menge: 73,000 m²

**02.2 Zulage Abbruch, Entsorgung Deckenverkleidung, HWL-Platte**
Zulage zum Treppenabbruch für Abbruch und Entsorgung einer geputzten HWL-Deckenverkleidung mit Unterkonstruktion als Deckenverkleidung

Unterkonstruktion:  Deckenbalken (Achsabstand
  ca. 60cm) mit Holzunterkonstruktion  (Trag- und
  Grundlattung 30/50mm)
HWL-Dicke:  bis 50 mm
Putz:  gestrichen, Kalkzementputz

Höhe:  bis ca. 3,0 m
Menge: 45,000 m²

**02.3 Dielung genagelt, ausbauen, Kleinflächen, 1. OG**
Genagelte Holzdielung (lackiert) auf vorhandenen Deckenbalken ausbauen, Nägel entfernen, Ausführung erfolgt in Kleinstflächen, Inkl. Entsorgung und Deponiegebühren, Abfallschlüssel: 170201, AIII

Dicke:  ca. 24 mm
Balkenabstand: ca. 60 cm
Ort:  1. OG
Menge: 17,000 m²

**02.4 Ausbau Deckenbalken, abschnittsweise**
Ausbau, Abtransport und Entsorgung von Holzbalken und Holzbauteilen - hier insbesondere Deckenbalken und Mauerlatten, usw. inklusive Befestigungsmaterial.

Nadelholz
Querschnitte  bis 30/26cm
Längen  bis 8,00m
Raumhöhe  bis 3,50m
Gexchosshöhe: bis 3,50 m
Altholzkategorie  A III, 170201

Der Ausbau muss aufgrund beengter Platzverhältnisse abschnittsweise erfolgen, Annahme maximal 3 Abschnitte

Notwendige Abstützungen während des Ausbaus sind mit einzukalkulieren, wenn nicht ausdrücklich separat beschrieben.
Menge: 100,000 m

**02.5 Zulage Auflager freistemmen**
Zulage für das Freistemmen des eingebauten Deckenbalkenauflagers. Die Schneidarbeiten haben im Trockenverfahren zu erfolgen. Der Eintrag von Wasser ist verboten.
Auflagertiefe:  bis 50 cm
Größe Auflager:  ca. 30/30 cm
Notwendige Schneid- und Stemmarbeiten sind einzukalkulieren.
Menge: 50,000 St

**02.6 Zulage Abbruch Treppenkonstruktion, Altholzkategorie IV**
Zulage für Abbruch und Entsorgung inkl. Deponiegebühren bei belasteten Material.
Einstufung in Altholzkategorie IV und Abfallschlüssel 170204*

Notwendige Mehraufwendungen für den Arbeitsschutz sind einzukalklulieren.
Menge: 10,000 t

### Titel 03 Stundenlohnarbeiten

*Hinweis: Vorbemerkungen Stundenlohn*
Stundenlohnarbeiten (Regiearbeiten) dürfen nur nachgemeinsamer Absprache und ausdrücklicher Anweisung durch die Bauleitung ausgeführt werden.

Die Verrechnungssätze enthalten den tatsächlichen Lohn mit den Zuschlägen für Gemeinkosten, einschl. Sozialkassenbeiträge, vermögenswirksame  Leistungen und dergl., sowie  alle weiteren Lohn- und Gehaltsnebenkosten.
Zuschläge für Nacht-, Sonn- und Feiertagsarbeit sind nicht eingerechnet. Die Verrechnungssätze sind unter  Beachtung der preisrechtlichen Vorschriften zu ermitteln.

Alle  Beihilfearbeiten im Rahmen der Gesamtbaumaßnahme (welche auf Anordnung der  Bauleitung jederzeit auszuführen sind) werden ebenfalls als Stundenlohnarbeiten abgerechnet.

Die Vergütung als Vorabeiterstunde erfolgt nur, wenn dieser auch fachlich für die Tätigkeit erforderlich ist, ansonsten erfolgt nur die Vergütung der Facharbeiterstunde, unabhängig von der persöhnlichen Qualifikation. Es obliegt dem AN das richtige Personal für die jeweilige Aufgabe auszuwählen.

Regiezettel sind nur gültig, wenn diese durch den AG sowie die örtliche Bauleitung signiert wurden. Regiezettel sind spätestens 7 Werktage nach Ausführung einzureichen. Regiearbeiten sind jedoch vorher schriftlich anzuzeigen.

**03.1 Vorarbeiter**
Menge: 5,000 h

**03.2 Facharbeiter**
Menge: 8,000 h
